# Profilschulcampus Ascheberg Haus A
Angebotsaufforderung (GAEB DA XML 3.3, DA83)
Projekt: PSA
Währung: EUR
Erstellt mit: GXML Toolbox V3.3 R20220330, ORCA AVA 27 27.00.00, 13.10.2026

## 0.1 Allgemeine Technische Vertragsbedingungen (ATV)
ATV Allgemeine Technische Vertragsbedingungen:

0.1 Angaben zur Baustelle

0.1.1 Kurzbeschreibung, Maßnahmen

Neubau, Umbau u. Sanierung Profilschule Ascheberg
Die Gemeinde Ascheberg, Dieningstraße 7 in 59378 Ascheberg plant auf dem Bahnhofsweg 1-5 in 59378 Ascheberg den Neubau des Profilschulcampus Ascheberg. Das Bauvorhaben umfasst zwei Neubauten, ein Wirtschaftsgebäude und die Sanierung eines Bestandkomplexes. Aktuell besteht der Schulkomplex aus mehreren Gebäudeteilen (s. beiliegenden Baustelleneinrichtungsplan). Die Häuser B + C, die zentral angeordnete Mensa und der Abbruch des vorhandenen Haus 1 (C) sind nicht Bestandteil dieser Maßnahme.

In dieser Maßnahme wird das Haus A kern- und energetisch saniert sowie das Wirtschaftsgebäude erweitert und mit einer ungedämmten Fassadenbekleidung versehen.

Das Haus A ist in den 1970er Jahren als Massivbauweise als 2-/3-geschossiges Gebäude in 2 Bauabschnitten mit Klinkerfassade errichtet worden. In den 1990er Jahren wurde ein Kalzip-Walmdach auf beiden Geschossen errichtet, welches im Zuge der Sanierungsmaßname zurückgebaut wird. Das Gebäude ist nicht unterkellert.
Das Wirtschaftsgebäude besteht aus eingeschossigen Beton-Fertigteilgaragen, die mit einer Holzrahmenkonstruktion erweitert werden.

Luftbild
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
Lageplan / geplant
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
Erschließung
Das Baugrundstück ist NUR über den Bahnhofsweg im Norden anzufahren.

Für die Bauzeit ist ausschließlich die Anfahrt über den Bahnhofsweg möglich.
Das Parken ist auf dem Parkplatz an der Turnhalle möglich .
Die Rettungszufahrt der Feuerwehr erfolgt aus Richtung Bahnhofsweg und Nordkirchener Straße.
Ein Wenden von Fahrzeugen ist nur vor der Lagerfläche möglich, siehe Baustelleneinrichtungsplan.

Der Zugang und die Zufahrt zur Sporthalle, der Mensa und zu den Häusern B und C ist jederzeit freizuhalten. Insbesondere ist auf den Schulbetrieb, die Schüler und Lehrer besondere Rücksicht zu nehmen.

Hindernisse auf dem Profilschulcampus
Östlich von Haus C befindet sich eine Bunkeranlage, welcher als Rückzugsort für Fledermäuse zwingend zu schützen und erhalten ist. Die Maßnahmen gemäß des Artenschutzrechtlichen Gutachtens "220209_Artenschutzrechtlicher Fachbeitrag" sind zwingend einzuhalten.

Da die Maßnahmen im laufenden Schulbetrieb stattfinden, hat es oberste Priorität den Schutz der Schüler*innen und Lehrer*innen zu gewährleisten.

Baulärm
Da die Schule auf dem Gelände im Betrieb sind alle lärmerzeugenden Arbeiten entweder morgens bis 7:30 Uhr oder nach 15:00 Uhr oder innerhalb der Schulferien des Landes NRW auszuführen.

0.1.2 Lage

Lage der Baustelle: innerstädtisch, Wohngebiet
Bundesland: NRW
Stadt/ Ort: 59378 Ascheberg
Straße: Bahnhofsweg 1-5

Die postalische Adresse lautet:

Bahnhofsweg 5, 59387 Ascheberg - Nordrhein-Westfalen

Der Profilschulcampus Ascheberg befindet sich im Südwesten von Ascheberg und kann über die "Nordkirchener Straße" und den "Bahnhofsweg" angefahren werden. Für die Zufahrt von Baustellenfahrzeugen ist ausschließlich der "Bahnhofweg" zu nutzen.

0.1.3 Angabe zur baulichen Anlage

Projektziele / Aufgabenstellung
Ziel der Maßnahme ist die Neuorganisation und Optimierung des gesamten Profilschulcampus.

Auf dem Gelände der Profilschule Ascheberg kommen mehrere Baumaßnahmen zur Ausführung.

1. Abbruch Bestandsgebäude Haus 1 in den Osterferien 2024
2. Neubau BA1: Haus B und Haus C ab Sommer 2024 - Frühjahr 2026
3. Freianlagen BA1 ab Sommer 2025
4. Abbruch Hausmeisterhaus im Frühjahr 2026
5. Neubau und Sanierung BA2: Wirtschaftsgebäude und Haus A
  ab Frühjahr 2026 - Winter 2026
6. Freianlagen BA2 ab Frühjahr 2026

Insbesondere ist auf den Schulbetrieb, die Schüler und Lehrer besondere Rücksicht zu nehmen.

Flächenangaben
Haus A:
Brutto- Grundfläche (BGF) nach DIN 277: ca. 3.306 qm
Brutto- Rauminhalt (BRI) nach DIN 277: ca. 13.308 cbm

Wirtschaftsgebäude:
Brutto- Grundfläche (BGF) nach DIN 277: ca. 240 qm
Brutto- Rauminhalt (BRI) nach DIN 277: ca. 838 cbm

Außenmaße
Haus A:
2-geschossiger Kubus:
Länge ca. 37,53 m
Breite ca. 13,88m
3-geschossiger Kubus:
Länge ca. 46,73 m
Breite ca. 19,02m

Wirtschaftsgebäude:
Länge ca. 30,07m + 6,90m
Breite ca. 7,45 m / 6,39m

Höhen ab OK geplantes Gelände
Haus A:
OK geplantes Gelände ca. +66,37m bis +67,07m NHN (OKFF EG +66,37m NHN)
Attikahöhe 2-geschossiger Kubus ca. +7,04m ab OKFF = +73,41m NHN
Attikahöhe 3-geschossiger Kubus ca. +11,97m ab OKFF = +78,34m NHN

Wirtschaftsgebäude:
OK geplantes Gelände WG ca. +66,44m bis +66,49m NHN (OKFF +66,49m NHN)
Attikahöhe ca. +3,15m ab OKFF = +69,64m NHN

Böschung
Ostseite Haus A Achse I-K/12, Höhenversprung ca. 0,60m

0.1.4 Baugrund

Nicht relevant für Gewerk Bodenbelagsarbeiten

0.1.5 Verkehrsverhältnisse

Vor Angebotsabgabe hat sich der Bieter von den örtlichen Verhältnissen und der Beschaffenheit der Baustelle, insbesondere Anfahrt und Transport, zu informieren, so dass Nachforderungen wegen Unkenntnis ausgeschlossen sind.

Parkmöglichkeiten auf der Baustelle -siehe Baustelleneinrichtungsplan

0.1.6 Baustelleneinrichtung

Die Baustelleneinrichtung zur Ausführung der eigenen Leistung, sowie alle Kosten für das Aufstellen von Kränen/Autokränen (falls durch AN geplant), ist in die Einheitspreise mit einzukalkulieren.

Dies gilt auch für erneute Baustelleneinrichtungen für die jeweiligen Folgebauabschnitte!

Container zur Entsorgung sind vom Unternehmer zu stellen und in die Einheitspreise einzukalkulieren.

Nach Beendigung der Arbeiten sind diese Flächen sauber und ordentlich zu übergeben.

0.1.7 Anschlüsse Bauwasser, Baustrom

Der Baustromanschluss erfolgt über den Trafo des Versorgers Gelsenwasser am Bahnhofsweg.
Der Bauwasserzugang befindet sich an der Mensa. Das Einrichten der Anschlüsse und die Position sind durch den AN in die Baustelleneinrichtung einzukalkulieren.

Baustrom
Baustromanschluss wird vom AG gestellt, die Verteilung ist vom Rohbauer zu stellen und der Verbrauch wird über AG abgerechnet.
Bauwasser
Bauwasseranschluss mit einer Wasseruhr, sowie die Verteilung ist vom Rohbauer zu stellen und der Verbrauch wird über AG abgerechnet.

0.1.8 Begehung der Baustelle

Ortsbesichtigung
Es ist empfehlenswert zur Angebotskalkulation sich über die Gegebenheiten vor Ort zu informieren, insbesondere Über das Baugrundstück, die Zufahrtsmöglichkeiten, sowie über die örtlichen Verkehrsverhältnisse.

Baustellenbegehung
Die Begehung der Baustelle ist nur befugten Personen gestattet. Eine Begehung der Baustelle durch nicht am Bau Beteiligte ist nur nach Abstimmung mit der Bauleitung und unter Beachtung der Baustellenverordnung / Sicherheitsverordnung gestattet.

0.1.9 Grundsätzliches

Der AN ist verpflichtet ein Standard-Bautagebuch zu führen; vollständig, d.h. mit allen Fakten, Besonderheiten sowie dem Umfang der ausgeführten Vertragsleistungen. Wöchentlich sind die Bautagesberichte der Bauleitung vorzulegen. Eventuelle Behinderungen sind umgehend mündlich anzumelden. Kann der Behinderungsgrund in der Folge nicht sofort beseitigt werden, so ist die Behinderung schriftlich einzureichen.

Gemäß der Baustellenordnung, dem Arbeits- und Gesundheitsschutz herrscht auf der Baustelle grundsätzlich Alkoholverbot und Verbot für die Einnahme anderer berauschender Mittel.

Die Zufahrtstraßen zum Baugrundstück sind reine Wohnstraßen.Aus diesem Grund ist unbedingt darauf zu achten, dass die Beeinträchtigungen und Belästigungen für die Anlieger so gering wie möglich gehalten werden. Insbesondere ist eine besondere Vorsicht und Rücksichtnahme auf die anderen Verkehrsteilnehmer (ggf. spielende Kinder !), sowie auf den laufenden Schulbetrieb zu nehmen.

0.1.10 Zugang zur Baustelle

Der Bauzaun ist in Gänze zu jeder Zeit geschlossen zu halten und gegen unbefugte Dritte zu sichern. Das Schloss am geöffneten Bauzaun muss geschlossen bleiben. Für fahrlässigen Diebstahl haftet der Auftragnehmer. Abweichungen finden nur in Absprache mit der Bauleitung statt. Es wird einen Zugang geben der mit Stahlkette und Zahlenschloss nach dem Verlassen der Baustelle vom Auftragnehmer wieder zu schließen ist.

Prinzip: Der Letzte macht das Licht aus.

0.1.11 Kontakt

Kontaktdaten der Projektbeteiligten wird dem AN nach Auftragserteilung elektronisch mitgeteilt.

0.1.12 Ausführungsfristen

Der im Anhang beigefügte Bauzeitenplan dient der Verdeutlichung der geplanten Abläufe. Maßgeblich für die Ausführungsfristen und die Kalkulation der Angebote sind allein die im Formular "214 Besondere Vertragsbedingungen" vorgegebenen Fristen. Bei Änderungen des Bauzeitenplans wird dem AN im Rahmen der Beauftragung der aktuelle Bauzeitenplan übermittelt.

Spätestens zwei Wochen nach der Beauftragung ist vom AN ein Bauzeitenplan vorzulegen.

0.1.13 Materiallagerung

Materiallagerungen sind grundsätzlich mit der örtlichen Bauleitung abzustimmen. Materialtransport und Einbau sind zeitlich mit dem Bauablauf entsprechend zu disponieren. Das langfristige Abstellen und Zwischenlagern auf der Baustelle ist nicht gestattet.

Das Lagern wassergefährdender Stoffe, (Öl, Treibstoffe, Säuren. Laugen, Isolierstoffe, Farben, Salze, Giftstoffe, etc.) auf dem Gelände des AG ist grundsätzlich verboten. Sind aufgrund örtlicher Verhältnisse Abweichungen hiervon notwendig, so sind sie nur nach Bekanntgabe und mit Genehmigung der Bauleitung gestattet. Die entsprechenden Vorschriften über das Lagern wassergefährdender Stoffe sind dann strengstens zu beachten.

Bei der Lagerung von Materialien sind die DGNB-Anforderungen zu berücksichtigen.

Notausgänge sind Grundsätzlich frei zu halten.

0.1.14 Entsorgung

Das Entsorgen wassergefährdender Stoffe, (Öl, Treibstoffe, Säuren, Laugen, Isolierstoffe, Farben, Salze, Giftstoffe, etc.) auf dem Gelände des Auftraggeber ist grundsätzlich verboten.

0.1.15 Sorgfaltspflicht/Reinigung

Der AN ist verpflichtet, Verpackungsmaterialien sowie Restmaterialien, Abfall und durch ihn verursachten Bauschutt nach Beendigung der Tagesleistung, also täglich, zu seinen Lasten zu entsorgen.

Zur Vermeidung von Brandgefahr ist insbesondere darauf zu achten, dass keine Anhäufung von leicht entzündlichen Verpackungsmaterialien erfolgt.

0.1.16  Mitgeltende Normen und Regeln

Es gelten jeweils die DIN Normen und Regeln in der zum Vertragsschluss gültigen Fassung einschließlich der Änderungen, Berichtigungen und Beiblätter sowie die anerkannten Regeln der Technik.

Soweit in der Leistungsbeschreibung auf technische Spezifikationen, z. B. nationale Normen, mit denen Europäische Normen umgesetzt werden, europäische technische Zulassungen, gemeinsame technische Spezifikationen, internationale Normen, Bezug genommen wird, werden auch ohne den ausdrücklichen Zusatz: "oder gleichwertig", immer gleichwertige technische Spezifikationen in Bezug genommen.

## 0.2 Zusätzliche Technische Vertragsbedingungen (ZTV)
Zusätzliche Technische Vertragsbedingungen (ZTV):

0.2 Ausführung - Allgemein

0.2.1 Vorschriften - Ausführung

Für die Ausführung der nachfolgend beschriebenen Leistungen gelten die zum Zeitpunkt der Ausführung gültigen Merkblätter, Ausführungempfehlungen der Verbände, Richtlinien, DIN-Normen und weitere anerkannten Regeln der Technik. Der AN ist verpflichtet während der Bauarbeiten alle Unfallverhütungs- vorschriften veröffentlicht von BG-Bauberufsgenossenschaft, Deutsche gesetzliche Unfallversicherung und weitere anerkannten UVV-Vorschriften einzuhalten.

Die Unfallverhütungsvorschriften "Bauarbeiten" (GUV-V C 22) sind zu beachten.

Im Umkreis des Baugeländes befinden sich zu schützende Bestandsgebäude und zu schützende Bäume. Alle Anforderungen zum Schutz der bestehenden Gebäude sowie der zu erhaltenden Bäume, insbesondere bei der Anlieferung, sind bei der Ausführung der Arbeiten zu beachten.

Schutz von Bäumen, Vegetationsbeständen und Tieren bei Baumaßnahmen gemäß RAS-LP 4 sind verbindlich einzuhalten.

0.2.2 Grundlagen der Arbeiten sind ferner:

Der AN hat vor der Ausführung seiner Arbeiten sich mit den Inhalten des SiGePlans vertraut zu machen, seine Gefährdungsbeurteilung mit dem SiGeKo abzustimmen und die Ergebnisse in die Gefährdungsbeurteilung zu übernehmen. Der AN hat grundsätzlich den Vorgaben des SiGeKo s Folge zu leisten. Auf die strikte Einhaltung aller Sicherheitsvorschriften wird durch den AG großen Wert gelegt. Die Baustelle befindet sich in unmittelbarer Nähe von laufendem Schulbetrieb! Bei Nichtbeachtung der Sicherheitsvorschriften ist sowohl der Vertreter des Bauherren als auch der SiGeKo jederzeit berechtigt die Baustelle stillzulegen.

"Eigene" Liefer- und Geschäftsbedingungen des AN finden keine Anwendung.

Nach Auftragserteilung ist der AN verpflichtet innerhalb 14 Tagen unaufgefordert dem AG alle Unterlagen zu übermitteln, aus dem alle bauaufsichtlichen Zulassungen, Prüfungszeugnisse, Einbaubedingungen und technischen Eigenschaften der vom AN zum Einbau vorgesehenen Produkte ersichtlich sind.

0.2.3 Ortsbesichtigung

Es ist empfehlenswert zur Angebotskalkulation sich über die Gegebenheiten vor Ort zu informieren, insbesondere über das Baugrundstück, die Zufahrtsmöglichkeiten, sowie über die örtlichen Verkehrsverhältnisse.

0.2.4 Umfang der Leistung

Alle Leistungen beinhalten neben der Lieferung auch das Abladen, Zwischenlagern und  Transportieren. Sämtliche Genehmigungen und Gebühren, die zur Leistungserbringung des AN erforderlich sind, sind einzukalkulieren.

0.2.5 Fachbauleiter, Polier

Die Ausführung aller Arbeiten muss von einem erfahrenen, deutschsprachigem, weisungsbefugten Fachbauleiter des AN regelmäßig überwacht werden.

Er ist für die Einhaltung der am Leistungsort jeweils geltenden Unfallverhütungs- und Arbeitsvorschriften, für die ordnungsgemäße Durchführung der Arbeiten unter Beachtung der anerkannten Regeln der Technik und aller sonstigen erforderlichen Vorkehrungen während der Ausführung bis zur Abnahme durch die Bauleitung verantwortlich.

Der AN ist allein für die Ausführung und ordnungsgemäße Erfüllung seiner Leistung verantwortlich. Er hat keinen Anspruch auf Überwachung seiner Leistung durch die Bauleitung. Die anfallenden Leistungen sind so zu erbringen, dass sie die geforderten Eigenschaften aufweisen und den anerkannten Regeln der Baukunst entsprechen. Von der Bauleitung festgestellte Mängel sind sofort in Abstimmung zu beseitigen und die Leistung in einen fachgerechten Zustand zu bringen.

0.2.6 Baubesprechungen

Der AN ist verpflichtet an den wöchentlichen Projektbesprechungen des AG unter Teilnahme des weisungsbefugten, deutschsprachigen Fachbauleiters auf der Baustelle teilzunehmen. Weitere Besprechungstermine kann der AG nach Erfordernis festlegen. Auf Verlangen des AG nehmen auch eventuelle Nachunternehmer des AN an den Sitzungen teil.

0.2.7 Planunterlagen

Der AN erhält vom AG nach der Auftragsvergabe alle Planunterlagen als PDF-Datei im Datenformat.

Weitere Vervielfältigungen zum eigenen Gebrauch und die Verteilung an eventuelle Nachunternehmer ist eigenverantwortlich und auf eigene Kosten vorzunehmen.

Der AN erhält einen Zugriff auf die Plattform PLANFRED, auf die aktuellen Planungen verwaltet werden.

0.2.8 Regiearbeiten - Ergänzungen zu VOB/B § 15

Stundenlohnarbeiten werden nur anerkannt, wenn sie spätestens 3 Tage nach Ausführung von dem AG und/oder der Bauleitung abgezeichnet werden. Stundenlohnarbeiten dürfen nur auf ausdrückliche Bestellung durch den AG vor Ausführungsbeginn ausgeführt werden. Kosten für Führungs- und Aufsichtspersonal werden nicht gesondert vergütet, sondern sind anteilig in die Lohnpreise einzukalkulieren. Dasselbe gilt für die Lohnnebenkosten, wie Wege- und Fahrgelder, Trennungs-, Übernachtungs- und Unterkunftsgelder.

0.2.9 Dokumentation

Der AN hat die erforderlichen Dokumentationen der von Ihm ausgeführten Leistungen zu liefern in Form von:

- Werkplanung /Montageplanung im PDF- und dwg-Format, soweit erforderlich
- Prüfzeugnisse/Nachweise sämtlicher Materialien und Oberflächen/Korrosionsschutzmaßnahmen etc.
- sämtliche ggf. erforderlichen zusätzlichen statischen Nachweise
- ggf. erteilte Zustimmungen im Einzelfall/Zulassungen
- Entsorgungsnachweise sämtlicher abgefahrener Baustoffe mit Angabe der Deponie
- Fachbauleiter- und Fachunternehmerbescheinigungen
- Mengenermittlung
- Aufmaßpläne

Aufwendungen hierzu sind in die EP einzukalkulieren.

## 0.3 Zusätzliche Technische Vetragsbedingungen (ZTV) für Betonwerksteinarbeiten
0.3 Zusätzliche Technische Vertragsbedingungen (ZTV) für Betonwerksteinarbeiten

0.3.1 Vorschriften, Normen

Es wird hingewiesen auf:

- ATV DIN 18352 Fliesen- und Plattenarbeiten
- Merkblatt des Hauptverbandes der gewerblichen Berufsgenossenschaften für Fußböden in Arbeitsräumen und Arbeitsbereichen mit erhöhter Rutschgefahr (ZH 1/571)
- Merkblätter des Zentralverbandes des Deutschen Baugewerbes, Berlin:
  Hinweise für die Ausführung und Verlegung von Abdichtungen im Verbund mit Bekleidungen und Belägen aus Fliesen und Platten für Innen- und Außenbereiche
  Prüfung von Abdichtungsstoffen und Systemen
  Bodenbeläge aus Fliesen und Platten außerhalb von Gebäuden Bewegungsfugen in Bekleidungen und Belägen aus Fliesen und Platten
- Merkblätter des Industrieverbandes Dichtstoffe e.V.

0.3.2 Angebot

Die Leistung umfasst, d.h.in die Einheitspreise ist einzukalkulieren:

- Es ist grundsätzlich nur der Einbau von Systemaufbauten zulässig. Die Materialverträglichkeit der einzelnen Komponenten muss gewährleistet sein, auch zu angrenzenden Bauteilen

- Spachtelmassen und belegte Flächen sind vor zu raschem Wasserentzug, extremer Wärmebelastung, direkter Sonneneinstrahlung, Zugluft, Frost und Regen zu schützen.

- Das Herstellen von Aussparungen sind nach örtlicher Vorgabe auszuführen. Die Aussparungen müssen von den Abdeckrosetten vollständig abgedeckt werden können.

- Abstemmen von Estrichabschrägungen vor Metallwinkeln in Türöffnungen

0.3.3 Verlegen

Folgende Punkte sind beim Verlegen der Beläge zu beachten und entsprechend in die EP zu kalkulieren:

- Die Platten sind im Fugenschnitt oder Verband (gem. Angabe in den Einzelpositionen) parallel zu Wänden zu verlegen. Unabhängig davon ist die Verlegerichtung mit den Architekten abzustimmen bzw. entspr. Verlegeplan auszuführen.

- Passstücke sollen wenn möglich nicht kleiner als 1/2 Platte sein. Das Verlegen von schmalen Streifen ist zu vermeiden.

- In jedem Stockwerk sind Meterbolzen vorhanden; die Höhen sind vor dem Verlegen des Bodenbelags verantwortlich zu prüfen; eventuell erforderlich werdende Maßnahmen zum Erreichen der geplanten Höhen sind vor Beginn der Ausführung der Objektüberwachung schriftlich anzuzeigen.

- Die Maße und Mengen sind vom AN verantwortlich am Bau zu nehmen.
  Die im Leistungsverzeichnis angegebenen Mengen sind keine Bestellgrundlage.

- Unmittelbar nach Abschluss der jeweiligen Arbeiten sind Mörtel und Klebereste sowie Zementschleier vollständig zu entfernen. Zeitversetzte Reinigung und Erstpflege nach separater Position.

0.3.4 Betonwerkstein

Innerhalb einer zusammengehörigen Fläche sind nur Betonwerksteinplatten einer Charge zu verwenden.

Dem Architekten sind ausreichend große Handmuster nach Aufforderung zur Bemusterung vor der Vergabe unentgeltlich zur Verfügung zu stellen.

Die Materialbestellung darf erst nach schriftlicher Freigabe der Musterflächen erfolgen.

0.3.5 Bauablauf

Für die gesamte Maßnahme zeitgleich werden die Arbeiten an der Fassade und Dach, Arbeiten der technischen Gewerke, dem Ausbau und an den Außenanlagen durchgeführt. Hierauf hat der AN Rücksicht zu nehmen und dafür Sorge zu tragen, dass durch die Ausführung der Arbeiten keine Beeinträchtigungen für andere Gewerke entstehen.

Über die Dauer der Abbindezeit von Mörtel o.a. sind die Räume gegen Betreten durch Abschrankungen zu sichern. Auf einem gut sichtbaren Anschlag ist anzugeben, wann die Räume frühestens betreten werden dürfen. Dies ist in die EP einzukalkulieren.

Der Schutz der eigenen Bauleistung und fremder, angrenzender Bauleistungen obliegt dem AN für die Dauer seiner Bauzeit bis zur Abnahme. Transport- und Montageschäden sind durch geeignete Schutzmaßnahmen auszuschließen.
Schutzabdeckungen siehe separate Positionen.

0.3.6 Angabe Beispielfabrikate

Die im Leistungsverzeichnis in einzelnen Positionen enthaltenen konkret benannten Produktbezeichnungen mit dem Zusatz "Planungs-/Beispielsfabrikat:  ... oder gleichwertig" erfolgen lediglich beispielhaft. Sie dienen dazu dem Bieter die Bearbeitung des Angebotes zu erleichtern. Eine Festlegung auf ein bestimmtes Produkt eines Herstellers ist damit nicht verbunden. Alle vom anzugebenden Produkt eines Herstellers einzuhaltenden technischen und qualitativen Merkmale sind im Positionstext konkret beschrieben."

## Anlagenverzeichnis
Anlagenverzeichnis

01 Bauzeitenplan

PSA-2026-04 Terminplan_BBM-2026-06-09
Hinweis: Bei Änderungen der Ausführungsfristen wird dem AN im Rahmen der Beauftragung der aktuelle Bauzeitenplan übermittelt.

02 Baustelleneinrichtung

- PSA A A LP BEP-200
Hinweis: Bei dem BE-Plan handelt es sich um eine exemplarische Anordnung der Baustelleneinrichtung.

03 Bauzeichnungen

Grundrisse
- PSA-A A GR-EG-50 c 2026-07-28
- PSA-A A GR-OG1-50 c 2026-07-28
- PSA-A A GR-OG2-50 c 2026-07-28

Boden-Wand-Übersichten
- PSA A A GR-BO-WA EG-50 2026-07-28
- PSA A A GR BO-WA OG1-50 2026-07-28
- PSA A A GR BO-WA OG2-50 2026-07-28

Schnitte
- PSA-A A SC-A-B-C-50 c 2026-08-07
- PSA-A A SC-D-E-50 c 2026-08-07

Ansichten
- PSA-A A AN-NORD-SÜD-50 b 2026-08-06
- PSA-A A AN-OST-WEST-50 a 2026-05-20

Details
- PSA A A DE FBO 5 -IA 2026-07-30 Fußbodenaufbauten

05 Artenschutz
- Anlage 8 - Artenschutzrechtlicher Fachbeitrag ASP BPlan Profilschulcampus inkl. Anlagen

Hinweis Kalkulationsgrundlage

Zur Kalkulation der folgenden Positionen dienen zu den Positionsbeschreibungen die dem Leistungsverzeichnis beiliegenden Planunterlagen. Diese Unterlagen hat der AN zur Kalkulation der jeweiligen EP-Preise ergänzend zu den Positionsbeschreibungen hinzuziehen.

## 021 A - BODENBELAGSARBEITEN BETONWERKSTEIN

### Titel 01 Betonwerksteinarbeiten Haus A

#### Untertitel 01.01 Projektierungsleistungen

**01.01.10 Feuchtemessungen**
Zusätzliche Feuchtemessung, über die Nebenleistung in der VOB hinaus als besondere Leistung, zur Prüfung der Belegreife mittels CM- Messung durchführen und der Bauleitung schriftlich dokumentieren.

Die Räume, in denen die Feuchtemessungen zu erfolgen haben, sind vorab durch den AN mit der Objektüberwachung abzustimmen.

Der Feuchtigkeitsgehalt des Untergrundes ist aktenkundig vor Aufnahme der Arbeiten festzustellen. Messprotokolle/Unbedenklichkeitsbescheinigungen sind der Objektüberwachung unaufgefordert zur Verfügung zu stellen.
Menge: 2,000 Stck

**01.01.20 Haftzugfestigkeit prüfen**
Haftzugfestigkeit des Untergrunds prüfen und der Objektüberwachung schriftlich dokumentieren.
Menge: 2,000 Stck

**01.01.30 Verlegeplanung**
*** Pauschalposition
Erstellen der Verlegepläne für die nachfolgend beschriebenen Verlegearbeiten in den Fluren und Treppenhäusern.

Ansatzpunkte, Passplatten, Verlegemuster sind in den Verlegeplänen darzustellen..

Sind Dehn- bzw. Feldbegrenzungsfugen erforderlich, so sind diese verantwortlich vom AN zu planen und mit den Architekten abzustimmen; sie sind in den Verlegeplänen darzustellen. Es wird ein fugenfreies Erscheinungsbild angestrebt.
Einzukalkulieren ist das Aufmessen der Estrichfugen zur Übernahme in die Verlegeplanung.
Menge: 1,000 psch

#### Untertitel 01.02 Vorbereitende Arbeiten

*Hinweis: Hinweis*
Die Ausführung der nachfolgenden Positionen sind vor Beginn mit der Objektüberwachung abzusprechen und nur nach Aufforderung auszuführen.

Die Positionen gelten nicht für Arbeiten, die Nebenleistungen gem. VOB sind.

Ausgleichsmaßnahmen, z.B. Mehrstärken aus Maßtoleranzen die im Rahmen der DIN 18 201, 18 202 und 18 203 Teil 1-3 zulässig sind, sowie das Verspachteln kleinerer Risse, Löcher und Unebenheiten sind Nebenleistung, ebenso das Reinigen von leichter Verschmutzung.

Die Betonwerksteinarbeiten werden in Bereichen mit neuem Zementestrich ausgeführt.

In den Fluren OG1+2 bleibt der Betonwerkstein erhalten, hier sind lediglich Ausgleichs- und Ergänzungsarbeiten erforderlich. (Ausnahme Treppenhäuser, dort Betonwerkstein neu)

Fußbodenaufbauten von oben nach unten:

A- Betonwerkstein / BO 1.+2. OG neu Treppenhäuser
- ca. 30 mm Betonwerkstein R9, 40x40 cm, Kreuzverband
- ca. 5-8 m Mittelbettkleber, elastisch
- ca. 25 mm Zementestrich als Verbundestrich CT-C35-F5-V30 mit Zusatzmittel (Gewerk Estrich)
- i.M. 20 mm zementgebundene Ausgleichsschüttung
  (Gewerk Estrich)
- Stahlbetondecke Bestand / Stahlbetonhohldecke

A- Betonwerkstein / BO EG neu
- ca. 30 mm Betonwerkstein R9, 40x40 cm, Kreuzverband
- ca. 5-8 m Mittelbettkleber, elastisch
- ca. 65 mm Zementestrich CT-C35-F5-S65 mit Zusatzmittel
  (Gewerk Estrich)
- ca. 20 mm Trittschalldämmung, kaschiert inkl. reißfester wasserdichter Verbundfolie, s strich = 50 MN/m3
  (Gewerk Estrich)
- ca. 60+50 mm EPS Wärme- und Ausgleichsdämmung WLG 035 (Gewerk Estrich)
- i.M. 30 mm zementgebundene Ausgleichsschüttung
  (Gewerk Estrich)
- ca. 10 mm Bauwerksabdichtung, bituminös
  (Gewerk Dach)
- ca. 250 mm Leichtbeton / Leichtestrich Bestand
- ca. 250 mm Stahlbetonsohle Bestand

Ausführung Randanschlüsse mit bauseitigem Rammschutz abgedeckt oder Anschluss ohne Sockelleiste.

**01.02.10 Untergrundvorbehandlung Estrich**
*** Bezugsbeschreibung
Untergrund neuer Zementestrich für nachfolgende Belagsarbeiten vorbereiten einschl.:

- Reinigung der zu belegenden Flächen von Verschmutzungen und haftungsmindernden Schichten
- Bestandteile und Schichten an der Estrichoberfläche durch geeignetes Untergrundvorbereitungsverfahren (z.B. Schleifen) entfernen
- Erforderliche Schutzmaßnahmen, staubdichte Abklebungen, Absaugen etc.
- anfallendes Material aufnehmen, transportieren und ordnungsgemäß entsorgen.

Lage: EG-OG2
- A0.01 - Eingangshalle
- Flurflächen A0.10 - Flur 01, A0.40 - Flur 03
- Treppenhäuser Zwischen- und Hauptpodestflächen
  A0.20 / A1.20 / A2.20 - TRH01,
  A0.30 - TRH02,
  A0.50 / A1.50 / A2.50 - TRH03

Ausführung unterschiedlich große Einzelflächen, Raumgrößen ca. 6 - 80 m2
Menge: 382,000 m2

**01.02.20 Untergrundvorbehandlung TRH 01 und 03**
*** wie Position 01.02.10
Ausführung an Treppenstufen TRH 01 und 03 EG bis OG2
bestehend aus Stell- und Trittstufen
Treppenlauf gerade 11 Stg. 16,3/29 cm
Treppenlaufbreite ca. 1,52 m

Abrechnung nach Stück Treppenlauf komplett
Menge: 6,000 Stck

**01.02.30 Untergrundvorbehandlung TRH 01 und 03 oberster Treppenlauf**
*** wie Position 01.02.10
Ausführung an Treppenstufen TRH 01 und 03 OG2
bestehend aus Stell- und Trittstufen
Treppenlauf gerade 12 Stg. 16,3/29 cm
Treppenlaufbreite ca. 1,52 m

Abrechnung nach Stück Treppenlauf komplett
Menge: 2,000 Stck

**01.02.40 Spachtelung Estrich**
*** Bezugsbeschreibung
Vollflächige Spachtelung des Zementestriches mit stuhlrollengeeigneter, schnellabbindender, spannungsarmer, schubfester, selbstnivellierender Egalisierungsmasse, Auftragsstärke bis 2 mm. Ein dauerhafter Verbund mit dem Estrich muss gewährleistet sein, Oberfläche fertig gerichtet für das Verlegen von Betonwerkstein. Ausführung einschl. Voranstrich/Grundierung zur Erzielung eines guten Haftgrundes.

Entlüften der frisch eingebrachten Spachtelschicht mit einer Stachelwalze zur Erzielung einer optimalen Oberfläche. Zwischenschliff der gespachtelten Fläche mit einer geeigneten Einscheibenmaschine und Reinigen mit einem geeigneten Industriestaubsauger.
Spachtel- und Ausgleichsmassen und Kleber müssen den an die Bodenbeläge gestellten Anforderungen genügen.

Lage: EG-OG2
- A0.01 - Eingangshalle
- Flurflächen A0.10 - Flur 01, A0.40 - Flur 03
- Treppenhäuser Zwischen- und Hauptpodestflächen
  A0.20 / A1.20 / A2.20 - TRH01,
  A0.30 - TRH02,
  A0.50 / A1.50 / A2.50 - TRH03
Menge: 382,000 m2

**01.02.50 Unebenheiten/Höhenausgleich Spachteln**
*** wie Position 01.02.40
Ausführung als Ausgleich von Unebenheiten/ Höhendifferenzen des Zementestrichs in Teilflächen und in Anschlussbereichen durch Aufspachtelung.

Auftragstärke gesamt bis 20 mm,
Abrechnung je weitere 5 mm angefangene Aufspachtelung.

Der Betonwerksteinbelag ist höhengleich zu den angrenzenden Belägen z.B. Lino oder Fliesen zu verlegen.
Menge: 40,000 m2

**01.02.60 Unebenheiten/Höhenausgleich Spachteln Treppenstufen**
*** wie Position 01.02.40
Ausführung als Ausgleich von Unebenheiten/ Höhendifferenzen der Ortbetontreppen durch Aufspachtelung.

Auftragstärke gesamt bis 20 mm,
Abrechnung je weitere 5 mm angefangene Aufspachtelung
und je Treppenstufe mit einer Aufsichtsfläche von ca. 290 x 1.520 mm
Menge: 10,000 Stck

**01.02.70 Unebenheiten/Höhenausgleich Abschleifen**
*** Bezugsbeschreibung
Abschleifen von Flächen aus Zementestrichs zum Erreichen der erforderlichen Estrichoberkante in Anschlussbereichen/Teilflächen; Ausführung einschl. Beseitigen des Schleifstaubes.

Abrechnung je angefangene abgetragener Estrichstärke von 5 mm.

Der Betonwerksteinbelag ist höhengleich zu den angrenzenden Belägen z.B. Lino oder Fliesen zu verlegen.
Menge: 40,000 m2

**01.02.80 Unebenheiten/Höhenausgleich Abschleifen Treppenstufen**
*** wie Position 01.02.70
Ausführung von Treppenstufen aus StBeton

Abrechnung je angefangene abgetragener Stärke von 5 mm.
und je Treppenstufe mit einer Aufsichtsfläche von ca. 290 x 1.520 mm
Menge: 10,000 Stck

**01.02.90 Verharzen Fugen**
Fachgerechtes Schließen von Fugen des Zementestriches mit Epoxidharz und abschließendem Abstreuen mit Quarzsand einschl. Voranstrich, Vernadelung, Absanden Schnitte.
Menge: 50,000 m

**01.02.100 Aussparung 0,1 m2**
*** Bezugsbeschreibung
Nachträgliches Schließen von Aussparungen im Zementestrich, mit Mörtelmischung auf Epoxidharzbasis inkl. notwendiger Untergrundvorbehandlung und Grundierung. Estrichstärke bis ca. 65 mm. Ausführung einschl. erforderlicher Randstreifen und fachgerechtem Anarbeiten an bestehenden Estrich.
Wärme- und Trittschalldämmungen sind wo notwendig zu ergänzen/auszubessern.

Einzelgröße bis 0,1 m2
z.B. 10/10 cm, 20/50 cm
Menge: 5,000 Stck

**01.02.110 Aussparung 0,45 m2**
*** wie Position 01.02.100
Einzelgröße 0,11 bis 0,45 m2
z.B. 50/50 cm
Menge: 5,000 Stck

**01.02.120 Türschwellen Aufzug ergänzen**
*** wie Position 01.02.100
Ausführung an Aufzug-Schachttüren
als Streifen von ca. 25 cm Breite
Einzellängen ca. 1,0 m
Einbaustärke bis ca. 65 mm
Menge: 3,000 Stck

**01.02.130 Randdämmstreifen entfernen**
Fachgerechtes abtrennen und entsorgen des Randdämmstreifen ggf. einschließlich Tackernadeln.

Ausführung im Zuge der Belagsarbeiten beim Verlegen der Beläge.
Menge: 415,000 m

**01.02.140 Ausgleichsmörtel unter Sauberlaufmatten**
Ausgleichsmörtel unter Sauberlaufmatten als vorgemischter, selbstverlaufender, Kunstharz-Zement-Ausgleichsmörtel geeignet für die Verlegung von Sauberlaufmatten, für Schichtdicken: 3 - 20 mm, als Höhenausgleich auf Zementestrichen, inkl. Grundierung, liefern und gem. Herstellervorschriften auftragen.

Abrechnung je Höhenausgleichslage von 5 mm

Technische Eigenschaften
- EMICODE: EC 1PLUS: sehr emissionsarm
- GISCODE: ZP1 - Zementäre Produkte chromatarm
- frostbeständig
- wasserfest
- schnellabbindend
Menge: 50,000 m2

**01.02.150 Entkopplungsmatte**
Liefern und einbauen von Entkopplungsmatten aus Sandwich-Polyestervlies mit Gewebearmierung 0,6 mm stark, geeignet zur Verlegung auf neuen und bestehenden Estrichen zur Entkopplung unter Betonwerksteinbelägen auf vorhandenen oder neuen Estrichuntergrund.
Menge: 143,000 m2

#### Untertitel 01.03 Betonwerksteinarbeiten

**01.03.10 Betonwerksteinbelag**
*** Bezugsbeschreibung
Liefern und verlegen von Bodenbelägen aus Betonwerkstein nach DIN 18200 und DIN 18333 als einschichtige Platten nach EN 13748-1, Gesteinskörnung nach EN 12620 dauerhaft im Mörtelbett, einschl. Fugen mit Fugenmörtel verfugen. Platten aus einer Produktions-Charge kommend.

Material:
- Kunststein aus Marmorsplitt und Portlandzement, massiv und homogen
- Oberfläche: fein strukturiert, geschliffen, Rutschfestigkeit R9 nach DIN 51130
- Kanten gesägt
- Oberfläche werkseitig imprägniert, UV-beständig eingefärbt, Farbton nach Bemusterung und Angabe des Architekten aus Standardfarbpalette des Herstellers, hell/weiß/beige bis grau, passend zu Bodenbelag Haus B+C
- Plattengröße Nennmaß ca. 600 x 600 mm
- Plattenstärke ca. 30 mm
- Verklebung mit Flexkleber

Eigenschaften und Normwerte bezügl. Wasseraufnahme, Biegezugfestigkeit, Druckfestigkeit, Brandverhalten und Schleifverschleiß sind gem. DIN EN 13748-1 zu erfüllen.

Verlegung (Einzukalkulieren sind folgende Arbeitsschritte):
- (Untergrund: bauseitiger Zementestrich)
- Voranstrich, Grundierung
- Liefern, Verlegen des Betonwerksteinbelags im Mittelbettverfahren mit geeignetem flexiblen Kleber, ca. 5-8 mm inkl. Ausgleich von Konstruktionshöhen in dieser Stärke
- Verlegemuster und -richtung parallel zu einer Wand/Fassade im Kreuzverband, in Abstimmung mit dem Architekten gem. Verlegeplan des AN. Passplatten, Zuschnitt/Verschnitt (gerade Plattenschnitte) ist einzukalkulieren, Fugenbreite ca. 3 mm
  Passtücke nicht kleiner als eine halbe Platte
- Verfugung mit mineralisch gebundenem Mörtel, Farbton in Abstimmung mit dem Architekten einschl. Anlagen von Probefugen
- Passscharen, Zuschnitt und Verschnitt an angrenzenden Wandbauteilen und an Fluchtpunkte in Verlängerung von Wandfluchten oder an Dehnfugen innerhalb der Belagsfläche sowie das Verlegen der Flächen in Türlaibungen aus der Belagsfläche kommend ist einzukalkulieren.
- Das Fugenmaß aus dem Bestand ist in Anschlussbereichen Bestand-neuer Belag zu übernehmen!

Lage: EG-OG2
- A0.01 - Eingangshalle
- Flurflächen A0.10 - Flur 01, A0.40 - Flur 03
- Treppenhäuser Zwischen- und Hauptpodestflächen
  A0.20 / A1.20 / A2.20 - TRH01,
  A0.30 - TRH02,
  A0.50 / A1.50 / A2.50 - TRH03

'.........'
Angebotener Hersteller

'.........'
Angebotener Produkttyp
Menge: 347,000 m2

**01.03.20 Betonwerksteinbelag Reserveplatten**
*** wie Position 01.03.10
Nur Liefern von Belägen 30 mm stark, Format 400 x 400 mm als Reserveplatten.
Die Platten sind an einem Ort im Gebäude nach Angabe der Objektüberwachung zur Lagerung zu transportieren.

Abrechnung nach Stück Platte
Menge: 10,000 Stck

**01.03.30 Zulage Passplatten bis 1,1 m**
*** Bezugsbeschreibung
Zulage zu vorbeschriebenen Betonwerksteinbelägen für das verlegen von Passplatten in Türlaibungsflächen, d.h. 1 Platte innerhalb der Laibungsfläche entsprechend Türbreite bis ca. 110 cm und Laibungstiefe ca. 20-40 cm.

Abrechnung nach Stück Tür
Menge: 15,000 Stck

**01.03.40 Zulage Passplatten 1,15-2,5 m**
*** wie Position 01.03.30
Türbreite ca. 115 - 250 cm
Menge: 15,000 Stck

**01.03.50 Betonwerkstein Trittstufen TRH 01 und 03**
*** wie Position 01.03.10
Ausführung als Trittplatten auf Treppenläufen TRH01 und TRH 03 (Raum A0.20, A1.20, A2.20, A0.50, A1.50, A2.50)
Plattenstärke ca. 40 mm, Verlegung verklebte Ausführung gem. Herstellervorgaben

Treppenkantenausbildung gerade ohne Untertritt, Fuge in der Stellstufenansicht.

Abmessungen:
- Stufenlänge gesamt: ca. 1.517,5 mm,
  beidseitig ca. 10 mm über StBetontreppenlauf überstehend
- Plattentiefe: ca. 310 mm (sichtbare Aufsichtsfläche ca. 290 mm)
- Teilung in 2 Platten ca. 759 + 759 mm

Siehe Detail PSA A A DE TRH 01+03-10

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
Abrechnung nach Stück Stufe für Gesamtlänge ca. 1.517,5 mm
Menge: 84,000 Stck

**01.03.60 Betonwerkstein Antrittplatte TRH 01 und 03**
*** wie Position 01.03.10
Ausführung als Antrittplatten unterste/oberste Stufe TRH01 und TRH 03 (Raum A0.20, A1.20, A2.20, A0.50, A1.50, A2.50)
Plattenstärke ca. 30 mm, Verlegung verklebte Ausführung gem. Herstellervorgaben

Treppenkantenausbildung gerade ohne Untertritt, Fuge in der Stellstufenansicht.

Abmessungen:
- Stufenlänge gesamt: ca. 1.550 mm
- Plattentiefe: ca. 320 - 360 mm angepasst an Gebäudeachsen und Treppengeometrie
- Teilung in 2 Platten ca. 759 + 759 mm

Abrechnung nach Stück Stufe für Gesamtlänge ca. 1.517,5 mm
Menge: 10,000 Stck

**01.03.70 Betonwerkstein Antrittplatte TRH 01 und 03**
*** wie Position 01.03.10
Ausführung als Antrittplatten unterste/oberste Stufe TRH01 und TRH 03 (Raum A0.20, A1.20, A2.20, A0.50, A1.50, A2.50)
Plattenstärke ca. 30 mm, Verlegung verklebte Ausführung gem. Herstellervorgaben

Treppenkantenausbildung gerade ohne Untertritt, Fuge in der Stellstufenansicht.

Abmessungen:
- Stufenlänge gesamt: ca. 1.550 mm
- Plattentiefe: ca. 361 - 400 mm angepasst an Gebäudeachsen und Treppengeometrie
- Teilung in 2 Platten ca. 759 + 759 mm

Abrechnung nach Stück Stufe für Gesamtlänge ca. 1.517,5 mm
Menge: 4,000 Stck

**01.03.80 Betonwerkstein Stellstufen TRH 01 und 03**
*** wie Position 01.03.10
Ausführung als Stellstufen an Treppenlauf TRH01 und TRH 03 (Raum A0.20, A1.20, A2.20, A0.50, A1.50, A2.50)
Plattenstärke ca. 20 mm, Verlegung verklebte Ausführung gem. Herstellervorgaben

Treppenkantenausbildung gerade ohne Untertritt, Fuge in der Stellstufenansicht.

Abmessungen:
- Stufenlänge gesamt: ca. 1.517,5 mm,
  beidseitig ca. 10 mm über StBetontreppenlauf überstehend
- Plattenhöhe: ca. 123,45 mm
- Teilung in 2 Platten ca. 759 + 759 mm, die Fugen sind jeweils von darüberliegender Trittstufe zu übernehmen

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
Abrechnung nach Stück Stufe für Gesamtlänge ca. 1.517,5 mm
Menge: 90,000 Stck

**01.03.90 Reinigung und Erstpflege**
*** Bezugsbeschreibung
Reinigung der Beläge als Nassreinigung mit Reinigungsmittel nach Herstellervorgaben und Aufbringen der Erstpflege als Konservierung der Bodenflächen.
Auftrag, Verbrauch und Trocknungszeiten enstpr. Herstellerangaben.

Ausführung zeitversetzt zu den Verlegearbeiten in Abstimmung mit der Objektüberwachung. Extraanfahrten sind einzukalkulieren.

Die Ausführung der Reinigungsarbeiten einschl. der Fabrikate der Reinigungs- und Pflegemittel sind mit der Objektüberwachung abzustimmen. Das Reinigungspersonal ist in Reinigung und Pflege des Bodens einzuweisen.
Menge: 347,000 m2

**01.03.100 Reinigung und Erstpflege TRH 01 und 03**
*** wie Position 01.03.90
Ausführung an Treppenstufen TRH 01 und 03 EG bis OG2
bestehend aus Stell- und Trittstufen
Treppenlauf gerade 11 Stg. 16,3/29 cm
Treppenlaufbreite ca. 1,52 m

Abrechnung nach Stück Treppenlauf komplett
Menge: 6,000 Stck

**01.03.110 Reinigung und Erstpflege TRH 01 und 03 oberster Treppenlauf**
*** wie Position 01.03.90
Ausführung an Treppenstufen TRH 01 und 03 OG2
bestehend aus Stell- und Trittstufen
Treppenlauf gerade 12 Stg. 16,3/29 cm
Treppenlaufbreite ca. 1,52 m

Abrechnung nach Stück Treppenlauf komplett
Menge: 2,000 Stck

**01.03.120 Anschluss ohne Abdeckung an angrenzende Bauteile**
*** Bezugsbeschreibung
Anarbeiten des Belages an angrenzende Bauteile ohne Abdeckung (z.B. aufgehende verputzte Wände und Stützen ohne bauseitigen Rammschutz, Sichtbetonwände, Winkelschienen, Fassadenbauteile, o.ä. inkl. elastischer Anschlussverfugung Farbe nach Angabe des Architekten.

Arbeitsschritte:
- Exakter fluchtgerechter Zuschnitt der Betonwerksteinplatten in Ánschlussbereichen
- Vorreinigung
- ggf. erforderlicher Fugenunterfüllung und Fugenvorbehandlung mit geeignetem Primer nach Angaben des Dichtstoffherstellers, Abklebarbeiten
- elastischer, neuralvernetzender, 1K Silicondichtstoff Chlorparaffine, KWS-Weichmacher < 0,1%, Lösemittel <1%. Das zur Anwendung kommende Material muss wasserfest, alterungsbeständig, dehnungsfähig, streichfähig, sowie temperaturbeständig sein.
  Fugenbreite bis 15 mm.
  Farbe nach Wahl des Architekten aus Hersteller-Standardfarbflächer.
Menge: 156,000 m

**01.03.130 Anschluss ohne Abdeckung an angrenzende Bauteile TRH 01 und 03**
*** wie Position 01.03.120
Ausführung an Treppenstufen TRH 01 und 03 EG bis OG2
bestehend aus Stell- und Trittstufen
Treppenlauf gerade je 11-12 Stg. 16,3/29 cm
Treppenlaufbreite ca. 1,52 m

Abrechnung nach abgewickelter Länge entlang Stell- und Trittstufen beidseitig.
Menge: 42,000 m

**01.03.140 Anschluss mit Abdeckung durch bauseitigen Rammschutz**
Anarbeiten des Belages an angrenzende Bauteile Wände und Stützen mit Abdeckung durch bauseitigen Rammschutz, Sockelleisten o.a. inkl. elastischer Anschlussverfugung Farbe nach Angabe des Architekten.

Arbeitsschritte:
- Vorreinigung
- ggf. erforderlicher Fugenunterfüllung und Fugenvorbehandlung mit geeignetem Primer nach Angaben des Dichtstoffherstellers, Abklebarbeiten
- elastischer, neuralvernetzender, 1K Silicondichtstoff Chlorparaffine, KWS-Weichmacher < 0,1%, Lösemittel <1%. Das zur Anwendung kommende Material muss wasserfest, alterungsbeständig, , dehnungsfähig, streichfähig, sowie temperaturbeständig sein.
  Fugenbreite bis 15 mm.
  Farbe nach Wahl des Architekten aus Hersteller-Standardfarbflächer.
Menge: 186,000 m

**01.03.150 Bewegungsfugenprofil**
*** Bezugsbeschreibung
Ausbilden von Fugen über bauseits im Estrich ausgebildeten Dehnfugen durch Einbauen eines Bewegungsfugenprofils, einschl. allen erf. Befestigungsmaterialien, Trennstreifen, evtl. Unterlagen (kein Abdeckprofil) sowie einschl. Zuschnitt/Passplatten/Passscharen im Anschluss an das Profil. Höhe entspr. Belagshöhe.

Ausführung in unterschiedlichen Einzellängen, auch Kurzstücke.

Einzukalkulieren ist die elastische Anschlussfuge beidseitig einschl. den Arbeitsschritten wie vor für Anschluss ohne Abdeckung beschrieben.
Farbe nach Wahl des Architekten aus Hersteller-Standardfarbflächer.
Menge: 42,000 m

**01.03.160 Bewegungsfuge dauerelastisch**
*** wie Position 01.03.150
Ausführung ohne Bewegungsfugenprofil mit elastischer Verfugung, Farbe nach Wahl des Architekten aus Hersteller-Standardfarbflächer.
Menge: 25,000 m

**01.03.170 Abschlussprofil**
Liefern und einbauen von Abschlussprofilen aus Edelstahl gebürstet als Winkelprofil mit gelochtem Befestigungsschenkel und umgefalzter Kopfausbildung, Profilhöhe in Belagstärke.
Ansichtsbreite ca. 2 mm
Ausführung z.B. unter Türen in Einzellängen von ca. 1 m bei Belagwechseln, sowie im Übergang Sauberlaufmatte - Betonwerkstein oder als Abschluss Parkett - Treppenstufe Forum.

Einzukalkulieren ist die elastische Anschlussfuge einseitig an das Profil einschl. den Arbeitsschritten wie vor für Anschluss ohne Abdeckung beschrieben, Farbe nach Wahl des Architekten aus Hersteller-Standardfarbflächer.

Es ist darauf zu achten, dass die Schienen oder Winkel mittig unter dem späteren Türblatt sitzen. Es sind Spezialprofile und Schienen aus Edelstahl zu verwenden, die auf die Unterkonstruktion derart auszurichten sind, dass OK Profil und OK Belag höhenmäßig genau übereinstimmen.
Menge: 25,000 m

**01.03.180 Kontraststreifen TRH 030-130**
Liefern und einbauen von Kontraststreifen als eingelassene Streifen über die gesamte Stufenbreite ca. 1.520 mm, ca. 40/15 mm, aus gleichem Material wie der Trittstufenbelag jedoch im Kontrast-Farbton nach Bemusterung und Angabe des Architekten im Sonder-Farbton.

Ausführung an Treppe TRH 01 und 03 an oberster und unterster Stufe je Treppenlauf.

Abrechnung nach Stück Trittstufe
Menge: 18,000 Stck

#### Untertitel 01.04 Sauberlaufmatten

**01.04.10 Sauberlaufmatte Eingangsbereich A0.01**
*** Bezugsbeschreibung
Liefern und verlegen von Schmutzfangmatten, geeignet für die Verlegung in stark frequentierten Eingangsbereichen im Innenbereich. Verlegung geklebt auf vollflächig gespachtelten Untergrund (siehe Titel vorbereitende Arbeiten).
Material:
- Polmaterial: Polyamid BCF durchgefärbt
  Trägermaterial: Polyesterfaservlies
  Rückenmaterial: Vinyl
- Herstellungsart: getuftet, ca. 5/32 Schnittpol
- Farbton meliert, Farbton nach Standardherstellerfarbkarte nach Bemusterung und Angabe des Architekten
- umlaufender Vinyl-Stoßrand ca. 25 mm
- Gesamtstärke: ca. 9 mm

Eigenschaften:
- Brandverhalten: mind. Bfl-s1 EN 13501-1
- Rutschhemmung My > 0,30 EN 13893
- Antistatik <= 2 kV ISO 6356
- Geeignet für Beroll- und Befahrbarkeit mit Rollstühlen, Transportkarren. Die Sauberlaufzone muss den Anforderungen der Barrierefreiheit entsprechen.
- Belastung: normal bis stark

Verlegung:
- Verlegung auf vollflächig gespachtelten Untergrund mit Zweikomponentenkleber
- Das Anarbeiten der Sauberlaufmatten auch ohne Abdeckung durch Sockelleisten o.ä. an angrenzende aufgehende Wände, Fassadenbauteile oder Winkelschienen ist einzukalkulieren.
- Die Matte ist passgenau als Sonderanfertigung nach Aufmaß anzufertigen. Ausführung entspr. Raumgeometrie wie in den beiliegenden Planunterlagen dargestellt.

'.........'
Angebotener Hersteller

'.........'
Angebotener Produkttyp

Ausführung gem. Bodenübersichtspläne und Detail Bodenaufbauten, Lage in Raum A0.01 Eingang.
Begrenzung durch Eingangsfassade, Massivwände und angrenzender Betonwerksteinbelag.
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Menge: 38,000 m2

**01.04.20 Sauberlaufmatte TRH 03 A0.50**
*** wie Position 01.04.10
Ausführung gem. Bodenübersichtspläne und Detail Bodenaufbauten, Lage in Raum A0.50 TRH 03
Begrenzung durch Außentürelement, Innentürelement, Massivwände und angrenzender Betonwerksteinbelag.
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Menge: 7,000 m2

**01.04.30 Sauberlaufmatte WC Flur A0.06**
*** wie Position 01.04.10
Ausführung gem. Bodenübersichtspläne und Detail Bodenaufbauten, Lage in Raum A0.06 WC Flur
Begrenzung durch Außentürelement, Massivwände und angrenzender Fliesenbelag.
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Menge: 5,000 m2

**01.04.40 Sauberlaufmatte OG**
*** wie Position 01.04.10
Ausführung im OG1

Ausführung als lose Matte, Ränder gekettelt, mit rutschfester Unterseite.

1,50 x 3,00 m
Menge: 2,000 Stck

**01.04.50 Winkelrahmen Schmutzfangmatte**
Systemkonformer Mattenrahmen als Winkelrahmen passend zu zuvor beschriebenen Schmutzfangmatte, inkl. Winkelverbinder, Ausgleich Untergrund und Befestigungsanker.

Ausführung als Übergangsschiene zwischen Betonwerkstein und Sauberlaufmatte
(nicht umlaufend an Sauberlaufmatte, da Begrenzung durch aufgehende Wände)
Menge: 25,000 m

#### Untertitel 01.05 Betonwerksteinarbeiten an bestehenden Belägen

**01.05.10 Ergänzen von Fehlstellen mit Bestandsplatten > 1,0 m2**
*** Bezugsbeschreibung
Aufnehmen von bauseits gelagerten Bestandsplatten im Gebäude, Transport zur Verwendungsstelle, reinigen und verlegen bei Fehlstellen im Bestand einschl. Verfugung der Platten untereinander und im Anschluss an den Bestandsbelag.
Bestandsbelag Platten ca. 400 x 400 mm
Schnitte zum Anpassen an die Fläche im Verlegemuster sind einzukalkulieren

Ausführung an Flächen > 1,0 m2 z.B. Fläche OG Raum A1.01 Flur
Abrechnung nach m2
Menge: 19,000 m2

**01.05.20 Ergänzen von Fehlstellen mit Bestandsplatten 5.001-10.000 cm2**
*** wie Position 01.05.10
Ausführung an Kleinflächen 5.001-10.000 cm2
z.B. Fläche bis 1,0 x 1,0 m oder auch als Streifen z.B. 0,4 x 3,0 m z.B. im Anschluss an Fenster/Türen

Abrechnung nach Stück Kleinfläche
Menge: 20,000 Stck

**01.05.30 Ergänzen von Fehlstellen mit Bestandsplatten 1.601-5.000 cm2**
*** wie Position 01.05.10
Ausführung Kleinfläche 1.600 - 5.000 cm2,
z.B. bis ca. 50 x 100 cm Einzelgröße oder auch als Streifen z.B. ca. 20 x 100 cm im Anschluss an Fenster/Türen

Abrechnung nach Stück Kleinfläche
Menge: 14,000 Stck

**01.05.40 Ergänzen von Fehlstellen mit Bestandsplatten 501-1.600 cm2**
*** wie Position 01.05.10
Ausführung Kleinstfläche 501 bis 1.600 cm2,
d.h. bis ca. 40 x 40 cm Einzelgröße

Abrechnung nach Stück Kleinstfläche
Menge: 2,000 Stck

**01.05.50 Ergänzen von Fehlstellen mit Bestandsplatten bis 500 cm2**
*** wie Position 01.05.10
Ausführung Kleinstfläche bis 500 cm2,
d.h. bis ca. 22 x 22 cm Einzelgröße

Abrechnung nach Stück Kleinstfläche
Menge: 5,000 Stck

**01.05.60 Ergänzen von Fehlstellen mit Bestandsplatten Löcher rund 51 bis 150 mm**
*** wie Position 01.05.10
Schließen von runden Löchern im Plattenbelag z.B. nach bauseits entfernten Installationen.
Anpassarbeiten an die Aussparungsgröße, Schnitte sind einzukalkulieren
Durchmesser ca. 51-150 mm

Abrechnung nach Stück geschlossener Aussparung
Menge: 5,000 Stck

**01.05.70 Ergänzen von Fehlstellen mit Bestandsplatten Löcher rund bis 50**
*** wie Position 01.05.10
Schließen von runden Löchern im Plattenbelag z.B. nach bauseits entfernten Installationen.
Anpassarbeiten an die Aussparungsgröße, Schnitte sind einzukalkulieren
Durchmesser bis ca. 50 mm

Abrechnung nach Stück geschlossener Aussparung
Menge: 25,000 Stck

**01.05.80 Mehraufwand für zeitversetzte Ausführung**
*** Pauschalposition
Die Arbeiten am Bestand sind zeitversetzt auszuführen.
In diese Position sind alle Mehraufwendungen, die daraus entstehen (z.B. für Baustelleneinrichtung und Extraanfahrten) einzukalkulieren.
Menge: 1,000 psch

**01.05.90 Reinigung und Erstpflege Bestand**
Reinigung der vorhandenen bestehenden Betonwerkstein-Beläge als Nassreinigung mit Reinigungsmittel nach Herstellervorgaben und Aufbringen der Erstpflege als Konservierung der Bodenflächen.
Auftrag, Verbrauch und Trocknungszeiten enstpr. Herstellerangaben.

Ausführung zeitversetzt zu den Verlegearbeiten in Abstimmung mit der Objektüberwachung. Extraanfahrten sind einzukalkulieren.

Die Ausführung der Reinigungsarbeiten einschl. der Fabrikate der Reinigungs- und Pflegemittel sind mit der Objektüberwachung abzustimmen. Das Reinigungspersonal ist in Reinigung und Pflege des Bodens einzuweisen.
Menge: 530,000 m2

**01.05.100 Treppenstufen kürzen**
Kürzen der vorhandenen Treppenstufen (Treppe in Luftraum A1.01-A2.01) als Sägeschitte mit geeignetem Werkzeug.

Die Stufen kragen einseitig ca. 5-15 cm über den Rohbautreppenlauf seitlich aus. Diese sind auf die Rohbaukante zu kürzen. Die Treppenwange wird bauseits mit einem Flachstahlprofil bekleidet.
Es ist eine gerade Kante ober- und unterseitig herzustellen.
Die Kanten der bestehen bleibenden Treppenstufen dürfen nicht abbrechen.

Einzukalkulieren ist das Aufnehmen, transportieren und fachgerechte Entsorgen der abgebrochenen Kurzstücke sowie sämtliche Schutz- und Reinigungsmaßnahmen, die für die Arbeit an der bestehenden Treppe erforderlich werden.

Abrechnung nach Stück Stufe mit einer Treppenstufentiefe von ca. 30 cm
Menge: 22,000 Stck

#### Untertitel 01.06 Sonstiges Betonwerksteinarbeiten

**01.06.20 Schutzabdeckung Milchtütenmaterial**
*** Bezugsbeschreibung
Schutzabdeckung der belegten Bodenflächen für die Dauer des Endausbaus verlegen, unterhalten sowie rückstandsfrei beseitigen und entsorgen. Ausführung einschl. Deponiegebühren. Nach dem Entfernen der Abdeckung ist die Oberfläche zu reinigen (Saugen/Wischen), siehe Position Reinigung.

Material: Michtütenmaterial

Ausführung der Position nach Baufortschritt auf Anweisung der Objektüberwachung. Rückbau und Entsorgung ggf. in Einzelabschnitten.
Menge: 300,000 m2

**01.06.30 Schutzabdeckung Vlies**
*** wie Position 01.06.20
Material: Vlies, Dicke 5 mm, Unterseite mit PE-Folie kaschiert, Stöße verklebt.
Menge: 32,000 m2

**01.06.40 Schutzabdeckung Sauberlaufmatten**
Nach der Verlegung sind die Sauberlaufmatten mit einer dampfdiffusionsoffenen Folie und Hartfaserplatten abzudecken.
Der Bodenschutz darf nicht verrutschen, die Verlegung hat ohne Stolperkanten zu erfolgen, liefern, verlegen, vorhalten und auf Anweisung der Objektüberwachung entsorgen, inkl. Entsorgungskosten, Entsorgung zeitversetzt.
Menge: 50,000 m2

**01.06.50 Schutzabdeckung Treppe TRH 01 und 03**
*** Bezugsbeschreibung
Schutzabdeckung der belegten Treppenflächen rutschsicher einbauen, während der Bauzeit vorhalten, sowie nach Aufforderung durch die Objektüberwachung rückstandsfrei beseitigen und entsorgen.
Durch die Abdeckungen dürfen keine Veränderungen an der Belagsfläche entstehen.
Nach Entfernen der Abdeckung ist die Oberfläche zu reinigen.

Material: dampfdiffusionsdurchlässige Wollfilzmatte, Stöße überlappend, Ränder verklebt. und zusätzlichen Hartfaserplatten, dicht gestoßen rutschfest verlegt.

Die Schutzabdeckung muss Baustellenverkehr aushalten und ist bei evtl. Beschädigung instandzusetzen.

Ausführung an Treppenstufen TRH 01 und 03 EG-OG2
bestehend aus Stell- und Trittstufen
Treppenlauf gerade 11 Stg. 16,3/29 cm
Treppenlaufbreite ca. 1,52 m

Abrechnung nach Stück Treppenlauf komplett
Menge: 3,000 Stck

**01.06.60 Schutzabdeckung Treppe TRH 01 und 03 oberster Treppenlauf**
*** wie Position 01.06.50
Ausführung an Treppenstufen TRH 01 und 03 OG2
bestehend aus Stell- und Trittstufen
Treppenlauf gerade 12 Stg. 16,3/29 cm
Treppenlaufbreite ca. 1,52 m

Abrechnung nach Stück Treppenlauf komplett
Menge: 1,000 Stck

**01.06.70 Zusätzliche Elastische Fugen**
Zusätzliche elastische Verfugung in Bereichen die nicht durch vorbeschriebene Anschlusspositionen erfasst sind mit dauerelastischer, chemikalienbeständiger und alterungsbetändiger Fugenverschluss in Innenräumen mit Betonwerkstein, mit Fugendichtstoff DIN 18540 zum Abdichten von mechanisch und chemisch hoch beanspruchten Boden-und Anschlussfugen,
ausführen, inkl. Vorreinigung und ggf. erforderlicher Fugenunterfüllung und Fugenvorbehandlung mit geeignetem Primer nach Angaben des Dichtstoffherstellers, elastischer, neuralvernetzender, 1 K Silicondichtstoff fungistatisch,

Fugenbreite bis 15 mm.

Farbe: nach Bemusterung und Angabe des Architekten.
Menge: 50,000 m

#### Untertitel 01.07 Stundenlohnarbeiten

**01.07.10 Vorarbeiter/-in, Polier/-in**
*** Bezugsbeschreibung
Stundenlohnarbeiten durch Arbeitskräfte auf Anordnung des AG ausführen. Der Verrechnungssatz für die jeweilige Arbeitskraft umfasst sämtliche Aufwendungen, insbesondere den tatsächlichen Lohn einschließlich vermögenswirksamer Leistungen mit den Zuschlägen für Gemeinkosten (Sozialkassenbeiträge, Winterbauumlage und dgl.), sowie Lohn bzw. Gehaltsnebenkosten und Zuschläge für Überstunden.

Vorarbeiter/-in, Polier/in (ab Lohngruppe 5)
Menge: 10,000 h

**01.07.20 Baufachwerker/-in, Baufacharbeiter/-in**
*** wie Position 01.07.10
Baufachwerker/-in, Baufacharbeiter/-in (Lohngruppe 2a bis 4)
Menge: 10,000 h

**01.07.30 Bauhelfer/-in**
*** wie Position 01.07.10
Bauhelfer/-in (Lohngruppe 1 bis 2b)
Menge: 10,000 h
